# Potsdam
Angebotsaufforderung (GAEB 90, DA83)
DV-Nummer: 1111
Währung: EUR

## Los 1 - Umgestaltung Bahnhofsvorplatz Po
Datum: 30.07.26

*Hinweis*
Vorbemerkungen

Nachweislich verursachte Schäden hat der AN auf seine
Kosten unmittelbar nach Beendigung der Arbeiten
zu beseitigen.

1. Verpflichtungen des Bieters

Der Bieter ist verpflichtet:

-  die aufgeführten Lohnsätze unter Beachtung der
preisrechtlichen Vorschriften ermittelt zu haben,
welche
die üblichen Berechnungsmerkmale bereits vollständig
beinhalten
-  im Auftragsfall die in diesem Leistungsverzeichnis
angegebenen Mengen vor Ort und anhand der
Ausführungsplanung zu überprüfen und erst nach Prüfung
die Materialien zu bestellen.

Für die angebotenen Leistungen übernimmt der AN die
Verpflichtung der Vollständigkeit, d. h.
Hauptleistungen und Nebenleistungen, die sich aus den
Positionen des LV zwangsläufig ergeben, sind
einzukalkulieren, auch wenn sie nicht ausdrücklich im
LV erwähnt sind. Im Sinne dieser Aussage erhobene
Forderungen nach zusätzlicher Vergütung werden vom AG
grundsätzlich nicht berücksichtigt.

2. Hinweise für das Ausfüllen des
Leistungsverzeichnisses

Punktfolgen (Freistellen) sind vom Bieter in
Druckschrift auszufüllen.
Die abgegebenen Angebote werden über EDV geprüft. Die
Angaben von Einheitspreisen kann nur mit zwei
Stellen hinter dem Komma geprüft werden. Änderungen im
LV sind unzulässig und führen zum Ausschluss.

3. Abrechnung der Leistungen

Sofern das Leistungsverzeichnis keine gesonderten
Abrechnungsvereinbarungen vorsieht, gelten die
Modalitäten und Festlegungen der VOB, Teil C.
Alle Betriebsstoffe, Elektroenergie, Bauwasser,
Gebühren für Abwassereinleitung u.s.w. sind in die EP
einzurechnen. Das betrifft auch die Kosten für
Anschlüsse, wie Zähleinrichtung.

4. Baustoffe/Bauteile

Die Leistungsbeschreibung geht grundsätzlich davon
aus, daß der AN alle Baustoffe und Bauteile zu liefern
hat.
Der Einsatz nicht genormter Bauteile oder Baustoffe
ist unzulässig.

5. Zuschläge

Zuschläge oder Zulagen können nicht zusätzlich
berechnet werden. Dies gilt nicht, sofern der AG Sonn-
und
Feiertagsarbeiten sowie Überstunden vor deren
Ausführung ausdrücklich beauftragt. Die Höhe der in
Ansatz
zu bringenden Zuschläge richtet sich in diesem Fall
nach den geltenden, jeweils einschlägigen
Tarifbestimmungen bzw. den angebotenen Einheitspreisen.

6. Abstecken, Einmessungen, Prüfungen

Die notwendigen Absteckungen und Höhennivellierungen
hat der AN unter Benutzung der vom AG zur
Verfügung gestellten Unterlagen auf seine Kosten
auszuführen.

Die etwaige Teilnahme eines Vertreters des AG oder der
von ihm eingesetzten Bauleitung entbindet den AN
nicht von seiner Verantwortung. Das entsprechende
Gerät sowie qualifiziertes Personal hat der AN
vorzuhalten.
Einmessungen zur Erstellung von Bestandsunterlagen
sind gem. DIN 2425 durchzuführen. Die Lieferung von
Hinweisschildern und das Kennzeichnen von Leitungen
ist, wenn im LV dazu keine Leistungspositionen
enthalten sind, in die Einheitspreise einzurechnen.
Erforderliche Prüfungen (Eigen- und Fremdüberwachung)
entsprechend den zutreffenden DIN-Vorschriften,
usw., den behördlichen und gesetzlichen Bestimmungen
sowie den Vereinbarungen im Bauvertrag bzw. den
Verdingungsunterlagen sind, sofern keine gesonderten
Positionen im LV enthalten sind, in die Einheitspreise
einzurechnen. Dazu gehören neben den Aufwendungen
bezüglich Arbeitszeit und Messgeräte auch alle
damit in Verbindung stehenden Nebenleistungen, wie
z.B. Beschaffen und Vorhalten von Absperrkörpern,
ggf. zusätzlicher Tiefbauaufwand, Verbauarbeiten usw.,
alle notwendige Betriebs- und Hilfsstoffe (Energie,
Wasser u.a.)
Erforderliche Prüfungen entsprechend zutreffender
DIN-Vorschriften sind, sofern keine gesonderten
Positionen im LV enthalten sind, in die EP
einzurechnen.

7. Ingenieurtechnische Leistungen des AN

Alle Aufwendungen für ingenieurtechnische Leistungen
sind in die EP einzurechnen, sofern nicht gesondert
aufgeführt. Das gilt auch für die Einbeziehung von
Prüfingenieuren oder für die Übertragung von Prüfungen
an Dritte (Fremdleistungen), z.B. gem. DIN 1045.

8. Auswirkungen auf benachbarte
Bausubstanz/Beweissicherungsverfahren

Es sind nur solche Geräte einzusetzen, die auf Grund
der von ihnen ausgehenden Erschütterungen
(dynamische Belastung) zu keinen Schäden benachbarter
Bausubstanz führen. Der AN stellt den AG frei von
allen Forderungen oder Schadenersatzansprüchen
Dritter. Deshalb ist von einer fachlich kompetenten
Fremdfirma ein Beweissicherungsverfahren vor Beginn
der Bauarbeiten bezüglich benachbarter
Bausubstanz auszuführen bzw. in Auftrag zu geben,
wobei unbedingt der jeweilige Istzustand mit dem
Eigentümer und/oder Bauherr zu protokollieren ist. Die
Kosten für das Beweissicherungsverfahren sind
gesondert ausgewiesen. Dem AG und der öBÜ ist jeweils
eine komplette Dokumentation des
Beweissicherungsverfahrens vor Baubeginn zu übergeben.

9. Unterbrechungszeiten

Die aus den Witterungsverhältnissen sowie aus
Prüfungen resultierenden Unterbrechungszeiten
hinsichtlich
des weiteren Baufortschrittes werden nicht gesondert
vergütet. Diesbezügliche zusätzliche Aufwendungen
bzw. Stillstandszeiten sind in die jeweiligen
Einheitspreise
einzukalkulieren.

10. Herstellen, Liefern, Einbauen

Sofern in den Leistungspositionen des
Leistungsverzeichnisses die Vorgänge "Herstellen",
"Liefern",
"Einbauen" nicht gesondert beschrieben sind, gelten
diese Vorgänge unter Zugrundelegung der allgemein
anerkannten Regeln und des Standes der Baukunst und
-technik, der gesetzlichen und behördlichen
Bestimmungen und Ausführungsbestimmungen nach den
DIN-Normen, der ATV und VOB Teil C sowie
Vorbemerkungen zu den genannten Vorschriften als
beschrieben.

11. Angebotspreis

Sämtliche Preise sind Nettopreise. Die jeweils gültige
gesetzliche Mehrwertsteuer wird hinzugerechnet.

12. Erschwernisse

Alle aus dem Bauablauf, den örtlichen Verhältnissen,
den erforderlichen Prüfungen u.s.w. resultierenden
Erschwernisse sind in die Einheitspreise einzurechnen.

13. Angaben zur Baustelle

13.1 Allgemeine Angaben

Das Bauvorhaben befindet sich in:
14476 Potsdam Golm

Die Lage der Baustelle ist dem Lageplan der Anlage 3
zu entnehmen.

13.2. Lagerflächen

Für die Zwischenlagerung von Bauteilen, Baustoffen
usw. sowie die Baustelleneinrichtung ist in Abstimmung
mit dem AG eine Fläche anzumieten. Nach Beendigung der
Arbeiten sind die Flächen für
Baustelleneinrichtung und Zwischenlager restlos
einschl. eventueller Befestigung zu räumen und dem
Vermieter der Fläche ordnungsgemäß zu übergeben
(Protokoll).

13.3. Anlagen der Versorgungsträger im Baubereich

Der AN ist verpflichtet, sich bei den einschlägigen
Unternehmen über den aktuellen Leitungsbestand zu
informieren und die Lage von Kabeln und Rohrleitungen
jeglicher Art festzustellen. Für das Einholen und
Verlängern von Aufgrabungsgenehmigungen ist der AN
verantwortlich.
Erforderliche Sicherheitsabschaltungen und
Leitungsabstellungen sind vom AN zu beantragen und
unter
seiner Verantwortung durchführen zu lassen. Die Kosten
dafür sind in die EP einzurechnen.Gleiches gilt für
evt. auftretende Baustillstandszeiten infolge dieser
Maßnahmen.

14. Bauzeitenplan/Zahlungsplan

Dem AG sind nach Auftragserteilung und vor Baubeginn
ein Bauzeiten- und ein Zahlungsplan unter Einhaltung
der
vertraglichen Einzelfristen in doppelter Ausfertigung
vorzulegen.
Der Zahlungsplan ist an den Bauzeitenplan und dem
damit erhergehnden geplanten Baufortschritt zu koppeln.
Der Bauzeitenplan ist nach Titeln bzw. Hauptpositionen
zu
unterteilen und nach Werktagen bzw. Wochen
aufzugliedern,
so dass die geplante Reihenfolge der Arbeiten und die
Zeiteinteilung
eindeutig ersichtlich sind. Unter der Soll-Zeile ist
jeweils eine Leerzeile
vorzusehen, in die der tatsächliche Baufortschritt
eingetragen werden kann.
Nach Prüfung des Bauzeiten- und des Zahlungsplanes
werden
Baubeginn (Datum) und Einzelfristen zwischen den
Vertragspartnern
durch Anerkennungsvermerk vereinbart.
Bauzeiten- und Zahlungsplan werden Vertragsbestandteil.
Die darin enthaltenen Einzelfristen sind
Vertragsfristen.

15. Schlechtwettertage

Anerkannte Schlechtwettertage sind einvernehmlich mit
dem AG innerhalb des noch festzusetzenden
Bauzeitplanes auszugleichen. Der AN ist verpflichtet,
durch  Schlechtwettertage eingetretene Verzögerungen
durch verstärkten Personaleinsatz auszugleichen, um so
den gesteckten Terminablauf einzuhalten, ohne
dass er Anspruch auf zusätzliche Vergütung hat.

16. Bautagesberichte

Der AN ist verpflichtet, Bautagesberichte zu führen
und davon dem AG bzw. der Bauleitung unverzüglich,
spätestens jedoch beim nächsten Baustellenbesuch eine
Durchschrift zu übergeben. Die Bautagesberichte
müssen die Angaben enthalten, die für die Ausführung
oder Abrechnung des Vertrages von Bedeutung sein
Können, z.B. über Wetter, Temperaturen, Zahl, Art und
Namen auf der Baustelle beschäftigter Arbeitskräfte,
Zahl und Art der eingesetzten Großgeräte, den
wesentlichen Baufortschritt (Baubeginn und Ende von
Leistungen größeren Umfanges, Betonierungszeiten
und glw.). Besondere Abnahmen nach Par. 12 Nr. 2,
Unterbrechung der Ausführung einschl. kürzerer
Unterbrechungen der Arbeitszeit mit Angabe der Gründe,
Unfälle, Behinderung und sonstige Vorkommnisse.
Des weiteren ist festzuhalten, an welchen Tagen welche
Arbeit an welcher Stelle durchgeführt wurde, so
dass der Arbeitsablauf nachvollziehbar ist. Alle
mündlichen Vereinbarungen sind darin festzuhalten.
Unterlässt der AN dies, gehen daraus entstehende
Nachteile zu seinen Lasten. Dem AG ist eine
Durchschrift
des Bautagebuches auszuhändigen.

17. Sicherungspflicht und Haftung des Unternehmers

Der Unternehmer hat alle zur Sicherung der Baustelle
erforderlichen Maßnahmen unter voller eigener
Verantwortung zu ergreifen und durchzuführen. Er
haftet für sämtliche aus der Unterlassung solcher
Maßnahmen dem AG erwachsenden unmittelbaren Schäden
und verpflichtet sich, dem AG von allen gegen
diesen erhobenen Ansprüchen in vollem Umfang
freizustellen. Der AG hat im Verhältnis zu dem
Unternehmer
keinerlei eigene Sicherungspflicht, auch nicht im
Hinblick auf die anderen Beauftragten des AG
(Bauüberwachung bzw. Bauoberleitung).
Der AN verpflichtet sich, den AG von
Schadenersatzansprüchen Dritter freizuhalten. Zu den
zur Sicherung
der Baustelle erforderlichen Maßnahmen gehören auch
die Beachtung der geltenden bau- und
gewerbeaufsichtlichen, sowie der
gesundheitsaufsichtlichen Bestimmungen und Einhaltung
der
Unfallverhütungsvorschriften. Der Unternehmer bleibt
allein verantwortlich und ist allein für alle Schäden,
die
sich aus den Zuwiderhandlungen oder aus der
Nichtbeachtung der genannten Vorschriften und
Bestimmungen ergeben, haftbar.

18. Witterungseinflüsse

Gemäß VOB Teil B § 6.2 (2) gelten Witterungseinflüsse,
mit denen bei Angebotsabgabe zu rechnen ist, nicht
als Behinderung.

### Titel 01 Golm Tiefbau

#### Bereich 01.01 Baustelleneinrichtung

**01.01.01 Baustelle einrichten**
Geräte, Werkzeuge und sonstige Betriebsmittel, die zur
vertragsgemäßen Durchführung der Leistungen
erforderlich sind, auf die Baustelle bringen,
bereitstellen und soweit der Geräteeinsatz nicht
gesondert berechnet wird, betriebsfertig aufstellen
einschl. der dafür notwendigen Arbeiten.
Die erforderlichen festen Anlagen herstellen.
Baubüros, Unterkünfte, Werkstätten, Lagerschuppen
und dgl., soweit erforderlich, antransportieren, aufbauen und einrichten.
Strom-, Wasser-, Fernsprechanschluss sowie
Entsorgungseinrichtungen und dgl. fuer die Baustelle,
soweit
erforderlich, herstellen.
Bei Bedarf Zufahrtswege zur Baustelle sowie
Lagerplätze,
sonstige Platzbefestigungen und Wege im Baustellenbereich anlegen.
Oberbodenarbeiten einschl. Beseitigen von Aufwuchs für
die Baustelleneinrichtung, soweit erforderlich,
ausführen.
Flächen beschaffen.
Kosten für Vorhalten, Unterhalten und Betreiben der
Geräte, Anlagen und Einrichtungen einschl. Mieten,
Pacht, Gebühren und dgl. werden nicht mit dieser
Pauschale,
sondern mit den Einheitspreisen der betreffenden
Teilleistungen
vergütet.
Soweit nicht für bestimmte Leistungen für das
Einrichten der
Baustelle gesonderte Positionen im Leistungsverzeichnis
enthalten sind, gilt die Pauschale für alle Leistungen
sämtlicher
Abschnitte des Leistungsverzeichnisses.
Menge: 1,000 St

**01.01.02 Bauzaunbanner anfertigen und aufstellen**
Bauzaunbanner nach Vorgabe des AG als farbigen
Digitaldruck
anfertigen und beschriften, zur Baustelle anfahren,
sicher
befestigen einschl. aller notwendigen Arbeiten.
Standort ist noch
abzustimmen.
Bauzaunbanner während der Bauzeit unterhalten und
säubern.
Maße 3,40 m x 1,73 m.
Mesh 300g, B1-zertifiziert
mit Flachsaum und Metallösen zur Befestigug am Bauzaun.
Menge: 1,000 St

**01.01.03 Baustelle räumen**
Baustelle von allen Geräten, Anlagen, Einrichtungen
und dgl. räumen.
Benutzte Flächen und Wege entsprechend dem
ursprünglichen
Zustand unter Wahrung der landschaftspflegerischen
Belange
ordnungsgemäss herrichten. Verunreinigungen beseitigen.
Soweit nicht für bestimmte Leistungen (z.B.
Bedarfsleistungen)
für das Räumen der Baustelle gesonderte Positionen im
Leistungsverzeichnis enthalten sind, gilt die
Pauschale für alle
Leistungen sämtlicher Abschnitte des
Leistungsverzeichnisses.
Menge: 1,000 St

#### Bereich 01.02 Rückbau

**01.02.01 Betonkuben abbauen**
vorhandene Betonkuben entfernen,
Abbruchgut geht in Eigentum des AN über und ist
fachgerecht
zu entsorgen.
Maße: ca. 45cm x 45cm x 45cm
Menge: 26,000 St

**01.02.02 Bäume fällen, DU bis 20 cm**
Bäume fällen, DU bis 20 cm, 1 m über Gelände
gemessen,
Schnittstelle höchstens 25 cm über Gelände.
Wurzelstöcke roden wird gesondert vergütet.
Gesamten Schlagabraum in Eigentum des AN übernehmen,
von der Baustelle entfernen und einer Wiederverwertung
zuführen.
Menge: 8,000 St

**01.02.03 Wurzelstöcke roden, DU bis 20 cm,**
Wurzelstöcke roden,
Durchmesser der Schnittfläche bis 20 cm.
Stubbenlöcher verfüllen mit vorhandenem Boden.
Gesamtes Holz und Schlagabraum in Eigentum des AN
übernehmen, von der Baustelle entfernen und einer
Wiederverwertung zuführen.
Menge: 8,000 St

**01.02.04 Oberboden ggf. einschließlich Vegetationsdecke abtragen**
Oberboden ggf. einschließlich Vegetationsdecke abtragen
und der Verwertung nach Wahl des AN zuführen.
Dicke des Abtrages über 20 bis 30 cm.
Abgerechnet wird nach Abtragsprofilen.
Gesamtes Ausbaumaterial in Eigentum des AN übernehmen,
von der Baustelle entfernen und einer Wiederverwertung
nach
Wahl des AN zuführen.
Menge: 50,000 m²

**01.02.05 Unterlage aus Kies/Schottertragschicht (RC-1) aufbrechen und verwerten**
Unterlage aus Kies/Schottertragschicht aufbrechen und
aufnehmen,
Qualität gemäß EBV: RC-1,
Aufbruchtiefe über 35 bis 45 cm.
Abgerechnet wird Abtragsprofilen,
Gesamtes Ausbaumaterial laden und der Verwertung nach
Wahl des AN zuführen.
Verwertung nach Unterlagen des AG nachweisen.
Menge: 74,000 m³

**01.02.06 Bestandsbelag inkl. Trag- und Bindeschichtenrückbau**
Rückbau Bestandsbelag inkl. Trag- und Bindeschichten
(bis 30
cm GOK) Aufbruchtiefe bis 30 cm

Flächen gemäß Plan (unter dem Dach + geplante
Grünfläche)
als komplette Leistung, einschl. technologisch
erforderl.
Vorbereitung/Zerkleinerung des Aufbruchgutes,
Anzahl der Arbeitsgänge nach örtlichen Gegebenheiten /
technologischem Erfordernis.
Aufnehmen der Unterlage wird gesondert vergütet,
Abgerechnet wird nach Abtragsprofilen,

Gesamtes Ausbaumaterial in Eigentum des AN übernehmen,
von der Baustelle entfernen,
Entsorgung nachweisen. Verwertung nach Unterlagen des
AG
nachweisen.
Menge: 315,000 m²

**01.02.07 Fahrradbügel abbauen**
Fahrradbügel abbauen,
Betonfundament entfernen. Abbruchgut geht in Eigentum
des
AN über und ist fachgerecht zu entsorgen.
Durch den Abbruch entstandene Gruben mit geeignetem
Boden verfüllen und verdichten. Boden liefert AN.
Ausgebaute Bügel ggf. zur weiteren Verwendung an AG
übergeben, ansonsten gehen die Bügel in Eigentum des AN
über.

Standort: nach dem Lageplan, unter der bestehenden
Überdachung der Fahrradabstellanlage (nur westlicher
Teil)
Menge: 28,000 St

**01.02.08 Verkehrszeichen inkl. Pfosten abbauen**
Verkehrszeichen (314-50) inkl. Pfosten und Fundament
abbauen und in Eigentum des AN übernehmen

Die entstandene Grube ist wieder zu verfüllen

Standort: Parkplatz nördlich "Am Mühlenberg"
Menge: 1,000 St

#### Bereich 01.03 Erdarbeiten

**01.03.01 Ver- und Entsorgungsleitungen sichern, T bis 1,50 m**
Ver- und Entsorgungsleitungen sichern,
Tiefe der Leitungsachse bis 1,50 m unter GOK,
Aufhängung und Sichern von kreuzenden bzw. parallel zum
Arbeitsbereich verlaufenden Versorgungsleitungen und
Kabeln in der Weise, dass ein störungsfreier Betrieb
der Versorgungseinrichtungen gewährleistet ist.
In diese Pos. ist einzurechnen:
Das Freilegen der Leitungen/Kabel und Sichern durch
Aufhängen, Abfangen oder Einbau einer Unterlage.
Lieferung und Einbau von geeigneten Schutzrohr-
Halbschalen vor dem Überbauen nach Anweisung AG.
Die Erdarbeiten sind soweit erforderlich von Hand
durchzuführen. Vorher müssen Abstimmungen und
Einweisungen mit den einzelnen Versorgungsträgern
durchgeführt werden.
Art der Leitung:
- Elektroleitung
Menge: 55,000 m

*Hinweis*

**01.03.02 Boden ausbauen und lagern**
Boden aus Abtragsbereichen profilgerecht lösen und in
Eigentum des AN übernehmen.
Boden schichtenweise lösen.
Qualität gemäß EBV: BM-0,
Gesamtes Ausbaumaterial bis zur Beprobung durch den AN
im
Baubereich auf Haufwerken bis max. 500 m³ lagern.
Entsorgung wird gesondert vergütet.
Die Herstellung von Mulden und Gräben wird gesondert
vergütet.
Das Herstellen des Planums wird gesondert vergütet.
Abgerechnet wird nach Abtragsprofilen.
Menge: 30,000 m³

**01.03.03 Haufwerk beproben**
Zufallsprobe und Analysen zur Deklaration von
Aushubmaterial gemäß der am Anfallort geltenden
behördlichen Vorgaben, nach Herkunft bzw. Vorgaben des
Entsorgers mit Probenahmeprotokoll, Analyse und
gutachterlichem Bericht / abfallrechtlicher Einstufung.
Menge: 1,000 St

**01.03.04 Boden (BM-0) entsorgen**
Auf Haufwerken im Baubereich gelagerten Boden laden
und der
Verwertung nach Wahl des AN zuführen.
Qualität gemäß EBV: BM-0,
Verwertung nach Unterlagen des AG nachweisen.
Menge: 20,000 m³

**01.03.05 Boden (BM-F3) entsorgen**
Auf Haufwerken im Baubereich gelagerten Boden laden
und der
Verwertung nach Wahl des AN zuführen.
Qualität gemäß EBV: BM-F3,
Verwertung nach Unterlagen des AG nachweisen.
Menge: 10,000 m³

**01.03.06 Bodeneinbau/Verfüllen der Baugrube**
Bodeneinbau/Verfüllen der Baugrube profilgerecht mit im
Baustellenbereich gelagertem Boden und Natursand
herstellen
und verdichten.
Einbau bis Unterkante Schottertragschicht,
Einschl. Boden liefern.
Menge: 30,000 m³

*Hinweis*

**01.03.07 Kabelgraben herstellen**
Kabelgrabenaushub, Sohlenbreite über 0,3 bis 0,4 m,
Tiefe bis
0,8m, als Kabelgraben für Starkstromkabel (Beleuchtung
etc.),
in Bodenklasse 3-4 leicht/mittel den Graben gem. DIN
4124 ggf.
abböschen bzw. verbauen, den Boden im Gelände mit
kleinem
Gerät ausschachten und sortiert zwischenlagern, nach
Verlegearbeit lagenweise sortiert einbauen und
verdichten, den
überschüssigen Boden fördern und abfahren einschl.
Kippgebühr.
Menge: 70,000 m

**01.03.08 Zulage für Bodenaushub in Handschachtung**
Zulage für Bodenaushub in Handschachtung zum Schutz von
anderen Medien, Wurzeln oder auf Anweisung der
Bauleitung.
Menge: 35,000 m

**01.03.09 Sand für Leitungszone, Kabelwarnband**
Sand für Leitungszone, Kabelwarnband
Verfüllung der Kabelgräben
mit steinfreiem Sand für Leitungszone.
Sandboden liefern, in Leitungsgraben einschl.
Schachtbaugruben einbauen und verdichten.
Material = steinfreier Sand.
mit Füllsand, einschl. Lieferung des Verfüllmaterials.
Ausführung in kurzen Einzellängen, verdichten.
Menge: 55,000 m

*Hinweis*

**01.03.10 Boden liefern und einbauen**
Boden liefern und profilgerecht einbauen,
grobkörniger Boden der Frostempfindlichkeitsklasse F1,
mit
einem Feinkornanteil <0,06mm von max. 5 Gew.%,
vom AN zu liefern.
Abgerechnet wird nach Auftragsprofilen.
Das Herstellen des Planums wird gesondert vergütet.
Menge: 80,000 m³

**01.03.11 Planum herstellen und verdichten**
Planum herstellen und verdichten mit Nachweis nach
RStO 12/24 und ZTVE- StB, Planum EV2 > 45 MPa
Max. Abweichung von der Sollhöhe +2/- 2 cm.
Menge: 190,000 m²

#### Bereich 01.04 Fundamentarbeiten

*Hinweis*

**01.04.01 Magerbeton C 12/15, d ca. 5-10 cm**
Magerbeton aus unbewehrtem Beton unter
Gründungsbauteilen
aller Art (Einzelfundamente),
inkl. aller Schalungsarbeiten und einschl. aller
Nebenarbeiten
und Materialien.
Betongüte : C 12/15
Dicke : 5 - 10 cm
Einbautiefe: bis ca. 0,85m
Menge: 0,200 m³

**01.04.02 Einzelfundament C20/25, für Stele, l/b/t = 0,8x0,6x0,6m**
bewehrtes Einzelfundament für die Infostele
l/b/t=1x0,8x0,85m
bestehend aus Beton C 20/25
nach DIN EN 206-1 gemäß Statik des Stelenherstellers,
inkl.
Bewehrung und Schalarbeiten herstellen,
einschl. aller Nebenarbeiten und Materialien.
Die Fundamente sind ca. 0,75m tief zu gründen.

Bewehrung: Matte Q 188 a als Korb,
Betondeckung c_nom = 5 cm
1 Stück Einzelfundament
Menge: 0,700 m³

*Hinweis*

**01.04.03 Magerbeton C 12/15, d ca. 5-10 cm**
Magerbeton aus unbewehrtem Beton unter
Gründungsbauteilen
aller Art (Einzelfundamente),
inkl. aller Schalungsarbeiten und einschl. aller
Nebenarbeiten
und Materialien.
Betongüte : C 12/15
Dicke : 5 - 10 cm
Einbautiefe: bis ca. 0,85m
Menge: 0,200 m³

**01.04.04 Einzelfundament C20/25, für Stele, l/b/t = 0,8x0,6x0,6m**
bewehrtes Einzelfundament für die Infostele
l/b/t=1x0,8x0,85m
bestehend aus Beton C 20/25
nach DIN EN 206-1 gemäß Statik des Stelenherstellers,
inkl.
Bewehrung und Schalarbeiten herstellen,
einschl. aller Nebenarbeiten und Materialien.
Die Fundamente sind ca. 0,75m tief zu gründen.

Bewehrung: Matte Q 188 a als Korb,
Betondeckung c_nom = 5 cm
1 Stück Einzelfundament
Menge: 0,700 m³

*Hinweis*

**01.04.05 unbewehrtes Einzelfundament, C25/30, l/b/t = 0,92x0,92x0,12m**
unbewehrtes Einzelfundament für die vom AN zu liefernde
Reparatursäule eben und oberflächenbündig herstellen,
l/b/t=0,92m x 0,92m x 0,12m bestehend aus Beton C 25/30
nach DIN EN 206-1 gemäß Angaben des Lieferanten,
einschl. rauhe Schalung,
Oberseite glatt abziehen,
einschl. aller Nebenarbeiten und Materialien.
Menge: 0,110 m³

#### Bereich 01.05 Pflasterarbeiten

**01.05.01 Begrenzungsband herstellen, Grünfläche**
Begrenzungsband zur Einfassung der Grünflächen,
bestehend
aus geraden Elementen, bündig mit Oberfläche

Stärke: 5mm
Höhe: 120mm
Material: Aluminium, naturfarben silbergrau

Erd-/Betonanker (inkl. Betonpunktfundamente) und
Stoßverbinder in regelmäßigen Abständen anbringen nach
Herstellerangaben verlegen

einschl. aller Nebenarbeiten und sämtl. benötigter
Materialien
Menge: 91,000 m

**01.05.02 Schottertragschicht herstellen, B+R Anlage, 25 cm**
Schottertragschicht herstellen,
Einbaudicke 25 cm.
Einbau im Vorplatzbereich;
Verformungsmodul EV2 auf der Oberfläche min. 100 MPa.
Mineralstoffe = Schotter-Splitt-Sand-Gemisch
Körnung 0/32
Abgerechnet wird nach Auftragsprofilen.
Die Verwendung von Recycling-Material ist nicht
zulässig.
Menge: 16,250 m³

**01.05.03 Betonsteinpflasterfläche, B+R Anlage, herstellen, 8cm**
Pflasterdecke aus Betonsteinen herstellen.
Pflasterdecke mit Pflastersteinen aus Beton mit Vorsatzbeton herstellen.
In Gehwegbereichen und Zufahrten.
Rutschwiderstand SRT-Wert mind. 65.
Format für Rastermaß nach Unterlagen des AG.
Fase nach Unterlagen des AG, mit angeformten Abstandhilfen an den Seitenflächen sowie profilierter
Unterseite.
Baustoffgemisch für Bettung und Fugen Kategorie
SZ22/LA25.
Bettung aus Baustoffgemisch 2/5, Anteil an Körnung unter 2 mm max. 30 Massenprozent, E CS35, C 90/3.
Fuge mit Baustoffgemisch 1/3 bis 2/3 Fugenhöhe, danach
0/2 im oberen drittel, GU, F, E CS35, C 90/3,
Fugenmaterial einarbeiten und einschlämmen, Fugenschluss durch Einfegen und Einschlämmen herstellen.
Steine nach Unterlagen des AG verlegen.

Betonpflasterstein nach DIN EN 1338, mit allseitiger
Verschiebesicherung. Mit farbbeständigen
Naturedelsplitten im
Vorsatz.

Bei diesem Produkt handelt es sich um ein Verbundpflaster. Das Produkt ist gemäß RStO und ZTV Pflaster - Stb
geeignet für besondere horizontale Verkehrsbelastungen.

Verlegemuster: Reihenverband im Halbversatz
Farbe: mittelgrau 787
Fase: mit Microfase
Oberflächenbehandlung: fein wassergestrahlt
Rastermaß: 20 / 10 / 8 cm

aus C02-neutraler Produktion & Fertigung
nach CSC-Zertifizierung mind. Level Gold

Bemusterung durch den AG vor Bestellung!
Menge: 65,000 m²

**01.05.04 Schottertragschicht herstellen, Grünfläche Gehweg, 18cm**
Schottertragschicht herstellen,
Einbaudicke 18 cm.
Einbau in Gehweg;
Verformungsmodul EV2 auf der Oberfläche min. 100 MPa.
Mineralstoffe = Schotter-Splitt-Sand-Gemisch
Körnung 0/32
Abgerechnet wird nach Auftragsprofilen.
Die Verwendung von Recycling-Material ist nicht
zulässig.
Menge: 20,000 m³

**01.05.05 Natursteinpflasterfläche herstellen, Grünfläche Gehweg, 5cm**
Natursteinpflasterfläche herstellen, einschl. Pflaster
liefern

Pflasterarten: Mosaikpflaster
Gesteinsart: Bernburger
Steingrößen: MP 50 mm
Länge= 30-50 mm, Breite= 30-50 mm, Höhe = 50 mm
beim Passeverb. 5-7 verschiedene Steingrößen innerhalb
der
Toleranzen der TL Pflaster - StB
Berliner Passe 45°
Die Einfassung des Gehweges ist mit einem Einzeiler
aus dem
gleichen Material wie die Pflasterfläche vorzunehmen.
Als
Passstein (auch " Schmiegestein" genannt) sind
geschlagene
Dreieckssteine zu verwenden. (MP 50 mm) 15%- 20%
Zwischengrößen (Schmiegensteine)
und max. 5% Über- und Untermaßigkeit sind zulässig

STEINHÖHE
Abweichung in der Steinhöhe: max. + - 10 mm
Bettung: ungebunden
MP - Kiessand - Gemisch 0/2 bis 0/4 mm
Dicke Bettung: Bettungsdicke im verdichteten Zustand
40 mm
MP Fugenbreiten: Engfugiges Versetzen - Maximalwerte
gemäß
Norm
MP = 5 mm
Fugenfüllung: wasserdurchlässig, Brechsand doppelt
gebrochen
0/2 mm
Menge: 105,000 m²

**01.05.06 Pflasterdecken Anpassung herstellen, bis 0,5m²**
Anpassung der Pflasterdecke an Aussparungen oder Einbauten herstellen.
Abgerechnet wird je Stück Einbauteil.
Einzelgröße der Aussparung bzw. Einbauten bis 0,50 m2.
Ausführung 'Schieberkappen o.ä. mit Mosaikpflaster
mind.
2-Reihig umpflastern,
Steine sind in Beton C 20/25 zu setzen und die Fugen
anschließend zu vermörteln.
einschl. Material liefern.
Ausführung erst nach Rücksprache mit dem AG.
Menge: 2,000 St

#### Bereich 01.06 Landschaftsarbeiten

**01.06.01 Rohplanum in zukünftigen Vegetationsflächen**
Rohplanum in zukünftigen Vegetationsflächen im Auf- und
Abtrag bis zu +/- 0,10 m unter Berücksichtigung der
geplanten Höhen erstellen.
Menge: 110,000 m²

**01.06.02 Oberboden liefern und andecken**
Vom AN zu liefernden Oberboden andecken,
Auftragsdicke 10 bis 30 cm,
Ausführung in Teilflächen.
Andeckung in Grünanlagen, Böschungen und Bankett,
zulässige Abweichung von der
profilgerechten Sollhöhe +- 3 cm,
zulässige Abweichung in der Ebenheit,
gemessen auf 4-Meter Messstrecke +-
3 cm.
Abrechnung nach Auftragsprofilen.
Menge: 200,000 m²

*Hinweis*

**01.06.03 Rasenflächen gem. DIN 18 917 herstellen**
Rasenflächen gem. DIN 18 917 herstellen.
Zukünftige Rasenflächen bis zu 15 cm Tiefe fräsen,
Fahrspuren durch Maschinen sind auszugleichen.
Zwischenzeitlich festgefahrene Flächen sind wieder zu
lockern.
Im Wurzelbereich von Bäumen (Kronentraufe
zuzügl. 1.50 m zu allen Seiten) darf nicht gefräst
werden!
Flächen feinplanieren, Steine ab 5 cm Durchmesser,
Fremdkörper, Unkraut und schwer verrottbare
Pflanzenteile ablesen, Stoffe laden und auf messbare
Mieten lagern. Eine spätere Setzung des Bodens ist
durch Walzen der Flächen vor dem Feinplanum
auszuschließen.
Einsaat mit Regelsaatgutmischung RSM 2.2,
Gebrauchsrasen in Trockenlagen gemäß FLL einschl. einer
Gabe Starterdünger.
Die Flächen sind während der Keimphase dauerhaft feucht
zu halten.
Menge: 110,000 m²

**01.06.04 Fertigstellungspflege der Rasenflächen**
Fertigstellungspflege der Rasenflächen gem. DIN 18917.
Der  Pflegezeitraum erstreckt sich über eine gesamte
Vegetationsperiode.
- Rasen mähen, Wuchshöhe größer 10 cm, Schnitthöhe 5
cm,
Anzahl der Schnitte 14, Schnittfolge: vierzehntägig mit
Sichelmäher, Schnittgut aufnehmen, laden, und
entsorgen,
einschl. aller Gebühren.
- Im Zuge der Rasenschnitte Rasenflächen wässern, inkl.
Lieferung des Wassers, Menge je Arbeitsgang: 20l/m²,
Anzahl
der Arbeitsgänge: 14, Natürliche Niederschläge sind
bei der
Bemessung der Arbeitsgänge zu berücksichtigen.
Abrechnung nach Arbeitsgängen nur über anerkannte
Lieferscheine.
Die Durchführung der  Pflegemaßnahmen sind
grundsätzlich der Bauleitung mit Leistungsbeleg
(Lieferschein) anzuzeigen.
Menge: 1,000 St

*Hinweis*

**01.06.05 Pflanzgruben für Bäume herstellen**
Pflanzgruben für Bäume herstellen
Baumgruben ausheben, anfallenden Boden aufnehmen, zur
Bodengemischherstellung auf Lagerplatz des AN fördern
und
abladen.
Restlichen Boden in Eigentum AN übernehmen und von
Baustelle entfernen. Die Baumgrubensohle spatentief
(ca. 20 cm) lockern.
Die Baumgruben sind am Tage des Aushubs aus
Sicherheitsgründen wieder mit dem anstehenden Boden
(bis 40 cm unter Geländeoberkante) und dem
Pflanzerdegemisch zu verfüllen und mit einem Pfahl zu
markieren.
Die Lockerungsfaktoren sind zu berücksichtigen.
Größe: 1,5 m x 1,5 m x 1,0 m.
Menge: 5,000 St

**01.06.06 Erdgemisch für Pflanzgruben wie vor herstellen**
Erdgemisch für Pflanzgruben wie vor herstellen.
Gemisch bestehend aus:
- 35% sandiger Boden
- 30% Oberboden
- 35% Laubkompost
Die Gießkränze sind ebenfalls aus Erdgemisch
herzustellen.
Vor dem Einbau ist das Erdgemisch durch die Bauleitung
abnehmen zu lassen.
Menge: 12,000 m³

**01.06.07 Ungarische Eiche (Quercus frainetto) liefern**
Ungarische Eiche (Quercus frainetto) liefern,
Sol Baum 5xv mDb 200-300x500-700 25-30,
Stammumfang 25-30 cm,
Höhe 500-700 cm,
Breite 200-300 cm
Menge: 3,000 St

**01.06.08 Ahornblättrige Platane (Platanus hispanica) liefern**
Ahornblättrige Platane (Platanus hispanica) liefern,
Sol Baum 5xv mDb 200-300x500-700 25-30,
Stammumfang 35-40 cm,
Höhe 500-700 cm,
Breite 200-300 cm
Menge: 2,000 St

**01.06.09 Solitärbaum pflanzen**
Baum, Hochstamm fachgerecht in vorbereitete Pflanzgrube
pflanzen, wässern und schneiden.
Erdgemisch für Pflanzgruben vom Lagerplatz des AN
aufnehmen, fördern und einbauen.
Menge: 5,000 St

**01.06.10 Dreibockverankerungen für Solitärbäume herstellen**
Dreibockverankerungen für Solitärbäume herstellen.
Material: Holzpfähle, 80/100 mm Durchmesser,
Länge entsprechend der Pflanzengröße 10 cm unter
Kronenansatz endend, geschält, gespitzt,
mit Dreibockrahmen aus Holzriegel,
Bindung aus Kokosstrick.
Menge: 5,000 Stk

**01.06.11 Auftragen von weißer Stammschutzfarbe**
Auftragen von weißer Stammschutzfarbe mit
Langzeitwirkung
auf dem Stamm vom Stammfuß bis zum Kronenansatz als
Schutz vor veränderten Strahlungseinwirkungen am neuen
Standort.
Die Langzeitwirkung (bis zu fünf Jahre) ist
nachzuweisen.
Menge: 5,000 Stk

**01.06.12 Fertigstellungspflege der Baumpflanzungen**
Fertigstellungspflege der Bäume gem. DIN 18 916 wie
folgt:
- Pflanzflächen und Baumscheiben lockern durch Hacken;
Wurzelkräuter ausstechen,
- Vegetationsflächen düngen, die Düngung der
Vegetationsflächen nach Aufforderung durch die Bauleitung, 1 x
durch
Zugabe von Baum-Alginat-Granulat mit 1kg/je
Baumscheibe,
Düngezeitpunkt jeweils März/April vor Austrieb.
- Vegetationsflächen wässern, inkl. Lieferung von
Wasser
- in Pflanzflächen verbleibendes Laub beim ersten
Hackgang im
Frühjahr einarbeiten
- Steine > 5 cm Durchmesser und sonstigen Unrat
entfernen,
Mulchdecke ergänzen
- eingetrocknete Triebe abschneiden
- Wege und Platzflächen von überhängenden Zweigen und
Ästen freischneiden
- Erhaltungs- und Auslichtungsschnitt für Bäume und
Sträucher;
Wuchsformen und Blütezeiten berücksichtigen,
Schnittflächen >
5 cm Durchmesser glatt nachschneiden
- bei eingewachsenen Gehölzen Verankerungen entfernen,
überprüfen und ggf. nachrichten
- falls erforderlich, Pflanzenschutzmaßnahmen vornehmen
- entstandene Löcher mit zu lieferndem Oberboden
verfüllen
und planieren. Unbrauchbares Material entsorgen.
- Chemische Unkrautbekämpfungsmittel dürfen nicht
eingesetzt werden. Schädlingsbekämpfungsmittel nur nach
Zustimmung durch die untere Naturschutzbehörde in dem
genehmigtem Umfang.

Der Beginn der Fertigstellungspflege und die einzelnen
Pflegegänge sind der Bauleitung vor Arbeitsbeginn
anzuzeigen.
Bei Frühjahrspflanzung sind 7 Monate
Fertigstellungspflege zu
kalkulieren.
Bei Herbstpflanzung sind 9 Monate Fertigstellungspflege
zu kalkulieren.
Anzahl der Pflegegänge: 6 Stück.
Anzahl der Bewässerungsgänge: 6x100l/Stück Baum
Die einzelnen Bewässerungsgänge können den
Witterungsverhältnissen angepasst werden.
Abrechnung nach Arbeitsgängen nur über anerkannte
Lieferscheine.
Kommt der AN seinen Verpflichtungen, insbesondere des
Wässerns nicht ausreichend nach, gelten schriftliche
Mahnfristen von drei Tagen als ausreichend.
Die Bauleitung ist berechtigt, danach die Leistungen
ohne weitere Mahnung anderweitig zu Lasten des AN
durchführen lassen.
Menge: 5,000 St

**01.06.13 Entwicklungspflege Bäume**
Entwicklungspflege der Bäume für drei Jahre, wie folgt:
- Pflanzflächen und Baumscheiben lockern durch Hacken;
Wurzelkräuter ausstechen
- in Pflanzflächen verbleibendes Laub beim ersten
Hackgang im
Frühjahr einarbeiten
- Steine > 5 cm Durchmesser und sonstigen Unrat
entfernen
- eingetrocknete Triebe abschneiden
- Wege und Platzflächen von überhängenden Zweigen und
Ästen freischneiden
- Erhaltungs- und Auslichtungsschnitt für Bäume und
Sträucher;
Wuchsformen und Blütezeiten berücksichtigen,
Schnittflächen > 5 cm Durchmesser glatt nachschneiden
- falls erforderlich, Pflanzenschutzmaßnahmen vornehmen
- entstandene Löcher mit zu lieferndem Oberboden
verfüllen
und planieren
- Vegetationsflächen wässern, inkl. Lieferung des
Wassers.
- Ersetzen der nicht angewachsenen Bäume
in gleicher Art, Größe und Sorte (für
den Auftraggeber kostenlos).
- Chemische Unkrautbekämpfungsmittel dürfen nicht
eingesetzt werden. Schädlingsbekämpfungsmittel nur nach
Zustimmung durch die untere Naturschutzbehörde in dem
genehmigtem Umfang.

Die Leistung umfasst mind. drei Arbeitsgänge pro
Vegetationsperiode (vor dem Austrieb, im Frühsommer, im
Herbst).
Unbrauchbares Material entsorgen.
Anzahl der Bewässerungsgänge: 8 Arbeitsgänge
x100l/Stück
Baum pro Jahr.
Die einzelnen Bewässerungsgänge können den
Witterungsverhältnissen angepasst werden.
Abrechnung nach Arbeitsgängen nur über anerkannte
Lieferscheine.
Kommt der AN seinen Verpflichtungen, insbesondere des
Wässerns nicht ausreichend nach, gelten schriftliche
Mahnfristen von drei Tagen als ausreichend.
Die Bauleitung ist berechtigt, danach die Leistungen
ohne weitere Mahnung anderweitig zu Lasten des AN
durchführen lassen.
Menge: 5,000 St

*Hinweis*
für die Anordnung wird noch ein Pflanzplan nachgereicht

**01.06.14 Potentilla fruticosa "Goldteppich" liefern**
Potentilla fruticosa "Goldteppich" liefern
Pflanzen im Container/Topf liefern.
Menge: 25,000 St

**01.06.15 Hemerocallis x cultorum "Stella d´Oro" liefern**
Hemerocallis x cultorum "Stella d´Oro" liefern
Pflanzen im Container/Topf liefern.
Menge: 50,000 St

**01.06.16 Geranium wall. "Rozanne" liefern**
Geranium wall. "Rozanne" liefern
Pflanzen im Container/Topf liefern.
Menge: 65,000 St

**01.06.17 Panicum virgatum "Shenandoah" liefern**
Panicum virgatum "Shenandoah" liefern
Pflanzen im Container/Topf liefern.
Menge: 45,000 St

**01.06.18 Verbena hastata "Blue Spires" (Eisenkraut) liefern**
Verbena hastata "Blue Spires" (Eisenkraut) liefern
Pflanzen im Container liefern.
Menge: 15,000 St

**01.06.19 Pennisetum alopecuroides "Hameln" (Lampenputzergras) liefern**
Pennisetum alopecuroides "Hameln" (Lampenputzergras)
liefern, Pflanzen im Topf liefern.
Menge: 10,000 St

**01.06.20 Sträucher und Bodendecker fachgerecht pflanzen**
Sträucher und Bodendecker fachgerecht in bereits
vorbereitete
Vegetationsflächen gemäß Vorgabe des AG pflanzen,
wässern
ggf. schneiden.
Pflanzgrubengröße = 1,5 x Ballengröße.
Pflanzdichte: ca. 5-10 Stück pro Quadratmeter je nach
Pflanzenart.
Überschüssiges Material seitlich gleichmäßig verteilen.
Sträucher und Bodendecker liefern wird gesondert
vergütet.
Menge: 205,000 St

**01.06.21 Rindenmulch, ohne Holzanteile, gem. RAL-Gütebestimmungen**
Rindenmulch, ohne Holzanteile liefern und einbauen.
Material güteüberwacht gemäß RAL-GZ 250, RM 1, Körnung:
10-40mm, Dicke: 5cm.
Nachweis der Güteüberwachung durch Vorlage des
Prüfzeugnisses vor Lieferung. Abrechnung nach
Flächenaufmaß.
Menge: 90,000 m²

**01.06.22 Fertigstellungspflege der Vegetationsflächen**
Fertigstellungspflege der Vegetationsflächen
gem. DIN 18 916 wie folgt:
- Pflanzflächen und Baumscheiben lockern durch Hacken;
Wurzelkräuter ausstechen,
- Vegetationsflächen düngen, die Düngung der
Vegetationsflächen nach Aufforderung durch die
Bauleitung, 1 x
durch Zugabe von Baum-Alginat-Granulat mit 1kg/je
Baumscheibe, Düngezeitpunkt jeweils März/April vor
Austrieb.
- Vegetationsflächen wässern, inkl. Lieferung von
Wasser
- in Pflanzflächen verbleibendes Laub beim ersten
Hackgang im
Frühjahr einarbeiten
- Steine > 5 cm Durchmesser und sonstigen Unrat
entfernen,
Mulchdecke ergänzen
- eingetrocknete Triebe abschneiden
- Wege und Platzflächen von überhängenden Zweigen und
Ästen freischneiden
- Erhaltungs- und Auslichtungsschnitt für Bäume und
Sträucher;
Wuchsformen und Blütezeiten berücksichtigen,
Schnittflächen >
5 cm Durchmesser glatt nachschneiden
- bei eingewachsenen Gehölzen Verankerungen entfernen,
überprüfen und ggf. nachrichten
- falls erforderlich, Pflanzenschutzmaßnahmen vornehmen
- entstandene Löcher mit zu lieferndem Oberboden
verfüllen
und planieren. Unbrauchbares Material entsorgen.
- Chemische Unkrautbekämpfungsmittel dürfen nicht
eingesetzt werden. Schädlingsbekämpfungsmittel nur nach
Zustimmung durch die Bauleitung in dem genehmigtem
Umfang.

Der Beginn der Fertigstellungspflege und die einzelnen
Pflegegänge sind der Bauleitung vor Arbeitsbeginn
anzuzeigen.
Bei Frühjahrspflanzung sind 7 Monate
Fertigstellungspflege zu
kalkulieren.
Bei Herbstpflanzung sind 9 Monate Fertigstellungspflege
zu kalkulieren.
Anzahl der Pflegegänge: 6 Stück.
Anzahl der Bewässerungsgänge: 6x100l/Stück Baum
Die einzelnen Bewässerungsgänge können den
Witterungsverhältnissen angepasst werden.
Abrechnung nach Arbeitsgängen nur über anerkannte
Lieferscheine.
Kommt der AN seinen Verpflichtungen, insbesondere des
Wässerns nicht ausreichend nach, gelten schriftliche
Mahnfristen von drei Tagen als ausreichend.
Die Bauleitung ist berechtigt, danach die Leistungen
ohne weitere Mahnung anderweitig zu Lasten des AN
durchführen lassen.
Menge: 1,000 St

**01.06.23 Entwicklungspflege Vegetationsflächen**
Entwicklungspflege für Pflanzflächen für drei Jahre,
wie folgt:
- Pflanzflächen und Baumscheiben lockern durch Hacken;
  Wurzelkräuter ausstechen
- in Pflanzflächen verbleibendes Laub beim ersten
  Hackgang im Frühjahr einarbeiten
- Steine > 5 cm Durchmesser und sonstigen Unrat
  entfernen, Mulchdecke ergänzen
- eingetrocknete Triebe abschneiden
- Wege und Platzflächen von überhängenden Zweigen und
  Ästen freischneiden
- Erhaltungs- und Auslichtungsschnitt für Bäume und
  Sträucher; Wuchsformen und Blütezeiten
  berücksichtigen, Schnittflächen > 5 cm Durchmesser
  glatt nachschneiden
- falls erforderlich, Pflanzenschutzmaßnahmen vornehmen
- entstandene Löcher mit zu lieferndem Oberboden
  verfüllen und planieren
- Vegetationsflächen wässern, inkl. Lieferung des
  Wassers.
- Ersetzen der nicht angewachsenen Bäume
  in gleicher Art, Größe und Sorte (für
  den Auftraggeber kostenlos).
- Chemische Unkrautbekämpfungsmittel dürfen nicht
  eingesetzt werden. Schädlingsbekämpfungsmittel nur
  nach
Zustimmung durch die Bauleitung in dem
  genehmigtem Umfang.

Die Leistung umfasst mind. drei Arbeitsgänge pro
Vegetationsperiode (vor dem Austrieb, im Frühsommer, im
Herbst).
Unbrauchbares Material entsorgen.
Anzahl der Bewässerungsgänge: 8 Arbeitsgänge x25l/qm
Die einzelnen Bewässerungsgänge können den
Witterungsverhältnissen angepasst werden.
Abrechnung nach Arbeitsgängen nur über anerkannte
Lieferscheine.
Kommt der AN seinen Verpflichtungen, insbesondere des
Wässerns nicht ausreichend nach, gelten schriftliche
Mahnfristen von drei Tagen als ausreichend.
Die Bauleitung ist berechtigt, danach die Leistungen
ohne weitere Mahnung anderweitig zu Lasten des AN
durchführen lassen.
Menge: 1,000 psch

**01.06.24 Einfassung herstellen, Grünfläche**
Band aus Flachstahl 40mm x 10mm, feuerverzinkt
ca. 25cm über Boden

Pfosten aus Aluminiumguss mit Rundkopf
in Bodenhülse, feuerverzinkt
Pfostenabstand ca. 2m

Band und Pfosten in Eisenglimmer anthrazit

Bemusterung durch den AG vor der Bestellung!

Angebotenes Fabrikat:

'........................................'
(vom Bieter auszufüllen)
Menge: 90,000 m

#### Bereich 01.07 Ausstattungselemente

*Hinweis*

**01.07.01 Reparatursäule liefern und aufstellen**
Reparatursäule (Fahrradreparaturstand) und Fundament
liefern
und nach Vorgabe des AG und Herstellerangaben auf vom
AN
hergestellten Einzelfundament aufstellen.
Hauptbestandteile aus Stahl (TIG geschweißt) und
Guss-Aluminium.
für den Außenbereich geeignet,
mit Pumpe,
neun gebräuchliche Fahrradwerkzeuge an einziehbaren
Stahlseilkabeln befestigt,
Kabelführung: geflochtene Edelstahl-Stahlkabel,
Frontplatte widerstandsfähig gegenüber Schlag und UV,
pulverbeschichtete Oberfläche,
Breite (Tiefe): ca. 274 mm,
Höhe: ca. 1.413 mm,
Tiefe: 534 mm.
zur Bodenbefestigung zum Aufschrauben auf das zu
errichtenden Fundament, einschließlich aller
Nebenarbeiten und Materialien.

Bemusterung durch den AG vor der Bestellung!

Angebotenes Fabrikat:

'........................................'
(vom Bieter auszufüllen)
Menge: 1,000 St

**01.07.02 Doppelstockparker liefern und montieren**
Grundsätzlich kommen einheitliche Doppelstockparker mit
einseitiger Beschickung zum Einsatz. Diese müssen nach
DIN
79008 zertifiziert und mit einem Prüfsiegel des
Allgemeinen
Deutschen Fahrradclubs (ADFC) versehen sein,
entsprechende
Nachweise sind mit dem Angebot vorzulegen. Der
Achsabstand
der Stellplätze beträgt bei Doppelstockparkern 0,50 m.
Sie
müssen für Fahrräder mit einer Reifenbreite bis 60 mm
und
einer Gesamtlänge von 2.000 mm und für eine
Längsneigung
von bis zu 7 % geeignet sein.

Die Anordnung der Räder auf einer Ebene erfolgt
höhenversetzt
(Hoch-/Tiefeinstellung), um zu vermeiden, dass sich
die Lenker
berühren. Die Bewegung der oberen Einstellschienen wird
durch Gasdruckfedern unterstützt, um eine leichtgängige
Nutzung sicherzustellen. Die einzelnen Stellplätze
sind mit einer
Rückrollsicherung und einem Anlehnbügel für sicheren
Stand
und einer gute erreichbaren Anschließhilfe zum
leichteren
Anschließen des Fahrrads ausgestattet.

Bei einer Montage der Doppelstockparker auf Schienen
ist ein
ggf. notwendiger Höhenausgleich durch Distanzprofile
o.ä.
aufgrund vorhandener Pflasterneigung von 3 Grad zu
berücksichtigen.
Menge: 120,000 St

**01.07.03 Graffitischutz B+R**
Vor Einbau der Doppelstockparker sind sämtliche
Betonwände
der bestehenden Fahrradüberdachung zu reinigen und
anschließend mit einer Graffitischutzschicht
(UV-Stabil,
biologisch abbaubar, Farbton nach Vorgabe AG) zu
versehen.
Menge: 42,500 m

*Hinweis*

**01.07.04 Rohrpfosten aufstellen Länge>3000-3500mm**
Rohrpfosten mit Abdeckkappe für Verkehrsschild aufstellen einschl. anfallenden Aushubarbeiten. Stahlteile
feuerverzinkt. Umgebende Fläche entsprechend dem früheren Zustand herstellen.
Pfostenlänge = über 3000 mm bis 3500 mm.
Rohr = Stahl 76,1/2,9 mm.
Pfosten mit biegesteifem Erdanker aus Rundstahl, ca.
250 mm vom unteren Rohrende.

In Bodenklasse 3 bis 5 aufstellen.
Fundament Typ A nach IVZ-Norm herstellen.
Aushubmaterial der Verwertung nach Wahl des AN zuführen.

Bei Änderung der Pfostenlänge verändert sich der Einheitspreis im Verhältnis zur ausgeschriebenen Pfostenlänge.
Basislänge für die Abrechnung ist bei Mehrlängen die
maximal, bei Minderlängen die minimal ausgeschriebene
Pfostenlänge.
Menge: 2,000 St

**01.07.05 Verkehrsschild liefern und anbringen, Größe 1, Höhe 3**
Verkehrsschild nach Unterlagen des AG liefern und
anbringen.
Verkehrszeichen: Größe 1, Quadrat.
1 Stück: Schild = Zeichen 314-10
1 Stück: Schild = Zeichen 314-20
Mit retroreflektierender Folie der Bauart Typ 1.
Schild = flach, 2 mm dick.
Befestigung mit Stahl-Rohrschelle, feuerverzinkt, nach
IVZ-Norm, Standardplan II. Verschraubungsmaterial aus
nicht rostendem Stahl mind. der Stahlsorte A 2.
Anbringung neben der Fahrbahn. Unterkante des Schildes
ab 2 m über der Verkehrsfläche.
Menge: 2,000 St

**01.07.06 Verkehrsschild liefern und anbringen, Größe 1, Höhe 3, Zusatzz. Car-Sharing**
Verkehrsschild nach Unterlagen des AG liefern und
anbringen.
Verkehrszeichen: Zusatzzeichen Höhe 3, Größe 1.
2 Stück: Schild = Zusatzzeichen 1010-70
Mit retroreflektierender Folie der Bauart Typ 1.
Schild = flach, 2 mm dick.
Befestigung mit Stahl-Rohrschelle, feuerverzinkt, nach
IVZ-Norm, Standardplan II. Verschraubungsmaterial aus
nicht rostendem Stahl mind. der Stahlsorte A 2.
Anbringung neben der Fahrbahn. Unterkante des Schildes
ab 2 m über der Verkehrsfläche.
Menge: 2,000 Stk

*Hinweis*

**01.07.07 Infostele VBB liefern und montieren**
Stele aus Stahl- oder verstärkten Aluminiumblech mit
eckigem
Rahmen auf Stahl-Metallkonstruktion liefern und
montieren,
inklusive Abdeckungen oben und unten, Stelenkorpus
bodenbündig,
Oberflächen beidseitig pulverbeschichtet im RAL-Ton
Anthrazitgrau (RAL 7016),
Rahmen und Schildprofile mit Anti-Graffiti-Schutz,
Digitaldrucke (Folierung) nach Vorgabe des AG
(Lieferung
Druckdatei) einschließlich UV-Schutzlaminat und
Anti-Graffiti-Lack

Abmessungen
Höhe der Stele: 3600mm,
Breite der Stele: 550mm,
Tiefe der Stele: 110-120mm
Montage auf Fundament mit Fußplatte zum Aufdübeln,

Freigabezeichnungen zur Vorlage beim AG.
Menge: 1,000 St

**01.07.08 Pfosten mit Wegweiser liefern und montieren**
Lieferung und Montage des Wegweisers inkl. Fundament
auf
einem Stahlpfosten mit Einzelschildern (Fähnchen) aus
Aluminiumblech, Befestigung mit Klemmhalterungen,
jeweils
pulverbeschichtet in RAL-Tönen nach Vorgabe des AG:
Anthrazitgrau RAL 7016

Schildprofile mit Anti-Graffiti-Schutz (Beschichtung
sämtlicher
Digitaldrucke mit zusätzlichem Anti-Graffiti-Lack).

Pfostenlänge = über 3000 mm bis 3500 mm.
Rohr = Stahl 76,1/2,9 mm.
Pfosten mit biegesteifem Erdanker aus Rundstahl, ca.
250 mm vom unteren Rohrende.

Maße Schilder: ca. 800mm x 200mm
Anzahl Fähnchen: ca. 3 St.

Statische Berechnungen, Fundamentplan und
Freigabezeichnungen zur Vorlage beim AG.

Einschl. Digital-Drucke nach Vorgabe des AG,
einschl. statischer Berechnung und Freigabezeichnung
zur
Vorlage beim AG
Menge: 2,000 St

*Hinweis*

**01.07.09 Sitzbank liefern und montieren**
Sitzbank liefern und montieren,Abmessungen:
Banklänge 3000 mm, ,
Sitzhöhe 450 mm,
Sitztiefe 450 mm,

Bauweise: Unterkonstruktionin aus Stahl/EIsen in RAL
7016,
anthrazitgrau ; feuerverzinkt und pulverbeschichtet.

Sitzauflagen aus querverlaufenden, hochkant
angeordneten
Bohlen;

Holz: Robinie natur, oder äquivalentes europäisches
Hartholz,
vormontierte Abschnitte, unsichtbare Verschraubung an
Metallunterkonstruktion.

Montage: Fachgerechte Ausrichtung, Einstellung,
Verfugung
bzw. Fugenbild beachten;

Fundament oder Bodenverankerung, gemäß Angabe des
Herstellers der Sitzelementen, einschließlich aller
Nebenarbeiten, Erd- und Fundamentarbeiten sowie aller
Materiallieferungen.

Pläne: Werk- und Montagepläne zur Freigabe vorlegen.

Angebotenes Fabrikat:

'........................................'
(vom Bieter auszufüllen)
Menge: 2,000 St

**01.07.10 Sitzbank mit Rückenlehne liefern und montieren**
Sitzbank mit Rückenlehne liefern und montieren,
Abmessungen:
Banklänge 3000 mm,
Rückenlehne 2000 mm,
Sitzhöhe 450 mm, Sitztiefe 450 mm,
Gesamttiefe inkl. Rückenlehne 610 mm.

Bauweise: Unterkonstruktionin aus Stahl/EIsen in RAL
7016,
anthrazitgrau ; feuerverzinkt und pulverbeschichtet.

Sitzauflagen aus querverlaufenden, hochkant
angeordneten
Bohlen;
Rückenlehne über 1/3 der äußeren Bogenlänge bestehend
aus
Hartholzbohlen
2 x Armlehnen

Holz: Robinie natur, oder äquivalentes europäisches
Hartholz,
vormontierte Abschnitte, unsichtbare Verschraubung an
Metallunterkonstruktion.

Montage: Fachgerechte Ausrichtung, Einstellung,
Verfugung
bzw. Fugenbild beachten;

Fundament oder Bodenverankerung, gemäß Angabe des
Herstellers der Sitzelementen, einschließlich aller
Nebenarbeiten, Erd- und Fundamentarbeiten sowie aller
Materiallieferungen.

Pläne: Werk- und Montagepläne zur Freigabe vorlegen.

Angebotenes Fabrikat:

'........................................'
(vom Bieter auszufüllen)
Menge: 1,000 St

#### Bereich 01.08 Ingenieurtechnische Leistungen

**01.08.01 Erstellung eines Bauzeitenplanes**
Erstellung eines Bauzeitenplanes vor Beginn der
Arbeiten.
Vorlage der Pläne beim AG zur Genehmigung.
Im Bauzeitenplan ist die Reihenfolge der
technologischen
Abschnitte darzustellen.
einschl. laufender Aktualisierung während der Bauzeit
Menge: 1,000 St

**01.08.02 Erstellung eines Baustelleneinrichtungsplanes**
Erstellung eines Baustelleneinrichtungsplanes vor
Beginn der
Arbeiten.
Vorlage des Plans beim AG zur Genehmigung.
Erarbeitung einer abgestimmten Regelung für den
Einsatz von
Kranken- und Löschfahrzeugen sowie der Müllabfuhr und
der
sicheren Führung der Fahrgäste des Bahnverkehrs für den
gesamten Baustellenbereich und den gesamten Bauzeitraum
unter Berücksichtigung der Erschwernisse bei geänderter
Verkehrsführung.
Menge: 1,000 St

**01.08.03 Beweissicherung**
Beweissicherung vor Beginn der Bauarbeiten im Benehmen
mit dem AG, dem Versicherer sowie den Grund- und
Hauseigentümern der angrenzenden Grundstücke
hinsichtlich Schäden aller Art sowie Anfertigen einer
Baustellendokumentation vor, während und nach den
Bauarbeiten durchführen.

Die Beweissicherung wird erstellt von:

-------------------------------------------------------
(Vom Bieter auszufüllen)

Eigentümer und Besitzer feststellen und benachrichtigen
und dafür Sorge tragen, dass sämtliche Liegenschaften
und Vermietungen bei der Besichtigung zugänglich sind.
Über die Besichtigungen sind Protokolle anzufertigen,
durch Fotografien zu ergänzen und von allen Beteiligten
gegenzeichnen zu lassen. Diese sind an alle Beteiligten
auszuhändigen.

Speziell wird an dieser Stelle auf die dokumentarische
Aufnahme der in Anspruch zu nehmenden Straßen und der
anliegenden Gebäuden verwiesen.
Im EP ist die Übergabe je eines Exemplares an den AG
und die BOL enthalten. Die aufgestellte Beweissicherung
gilt als Grundlage bei Streitigkeiten für beide
Parteien. Der AG/ BOL prüft nach Übergabe die
Unterlagen und beauflagt bei Notwendigkeit weitere
Aussagen oder Darstellungen. Diese sind im EP
enthalten.
Menge: 1,000 St

**01.08.04 Verkehrsrechtliche Anordnung**
Einholung der verkehrsrechtlichen Anordnung für
Verkehrssicherungsmaßnahmen auf der Grundlage aller
dazu
erforderlichen Unterlagen die durch den AN zu
erarbeiten sind.
Abrechnung in Stück
Sind aufgrund von Umständen, die der AN zu vertreten
hat,
mehrere verkehrsrechtliche Anordnungen nötig, werden
diese
nicht gesondert vergütet.
Menge: 1,000 St

**01.08.05 techn. Bauvermessung und sämtl. Absteckarbeiten durchführen**
Sämtliche technischen Bauvermessungen und Absteckungen
der Achsen durch ein geeignetes Vermessungsbüro
fachgerecht vornehmen lassen.
Zeitversetzter Teilabruf entsprechend Bauablauf.
Menge: 1,000 St

**01.08.06 Vorankündigung einer Baustelle gem. § 2, Abs. 2**
Vorankündigung einer Baustelle gem. § 2, Abs. 2
Baustellenverordnung (BaustellV) vom 10. Juni 1998
erarbeiten und der Behörde übermitteln.
Menge: 1,000 St

**01.08.07 Erarbeitung eines Sicherheits- und Gesundheitsschutzplanes**
Erarbeitung eines Sicherheits- und
Gesundheitsschutzplanes
gem. § 2, Abs. 3 Baustellenverordnung (BaustellV)
vom 10. Juni 1998.
Den SiGePlan für jeden Beschäftigten einsehbar auf der
Baustelle vorhalten.
Menge: 1,000 St

**01.08.08 Erstellen einer Fotodokumentation**
Erstellen einer Fotodokumentation zum Baufortschritt
und von
Punkten der kreuzenden Leitungen und Kabel, nach
Montage
und vor Verfüllung.
Menge: 1,000 St

**01.08.09 Bestandsdokumentation erstellen und an AG übergeben**
Bestandsdokumentation erstellen und an AG übergeben,
digital (PDF-Format) und
auf Wunsch des AG 1fach in Papierform.
Inhalt:
- Deckblatt
- Inhaltsverzeichnis
- Herstellerbescheinigung
- Bautagebuch
- Lieferscheine
- Zertifikate
- Abnahmeprotokolle
- Druckprüfungsprotokolle
- Kamerabefahrung
Menge: 1,000 St

USt %: 19,00
